# Interruptor diferencial instantani, classe AC, bipolar (1P+N), intensitat nominal 16 A, sensibilitat 10 mA, 5SM3111-0 "SIEMENS"

- Propietat de l'arxiu: CYPE INGENIEROS, S.A.
- Format: FIEBDC-3/2002
- Divisa: EUR
- Costos indirectes: 3.00 %
- IVA: 21.00 %

**IEX060** U Interruptor diferencial instantani, classe AC, bipolar (1P+N), intensitat nominal 16 A, sensibilitat 10 mA, 5SM3111-0 "SIEMENS".
Interruptor diferencial instantani, classe AC, bipolar (1P+N), intensitat nominal 16 A, sensibilitat 10 mA, 5SM3111-0 "SIEMENS", muntatge sobre carril DIN. Totalment muntat, connexionat i provat.
Inclou: Muntatge i connexionat de l'element.
Criteri d'amidament de projecte: Nombre d'unitats previstes, segons documentació gràfica de Projecte.
Criteri de mesura d'obra: Es mesurarà el nombre d'unitats realment executades segons especificacions de Projecte.

| Codi | Ut | Descripció | Rendiment | Preu | Import |
|---|---|---|---|---|---|
| mt35sie024aaa | U | Interruptor diferencial instantani, classe AC, bipolar (1P+N), intensitat nominal 16 A, sensibilitat 10 mA, 5SM3111-0 "SIEMENS", muntatge sobre carril DIN, segons UNE-EN 61008-1. (material) | 1.000 | 428.83 | 428.83 |
| mo003 | h | Oficial 1ª electricista. (mà d'obra) | 0.290 | 25.32 | 7.34 |
| % | % | Costos directes complementaris | 2 % | 436.17 | 8.72 |
|  |  | Costos directes |  |  | 444.89 |
