# Interruptor combinat magnetotèrmic-diferencial, modular, "SIEMENS"

- Propietat de l'arxiu: CYPE Ingenieros S.A.
- Format: FIEBDC-3/2016
- Programa: Generador de preus de la construcció. CYPE Ingenieros, S.A.
- Data: 12/06/2024
- Divisa: EUR
- Costos indirectes: 3 %
- IVA: 21 %

## I Instal·lacions

### IE Elèctriques

#### IEX Aparellatge

**IEX074** U Interruptor combinat magnetotèrmic-diferencial, modular, "SIEMENS".
Interruptor combinat magnetotèrmic-diferencial, poder de tall 10 kA, corba C, tetrapolar (4P), intensitat nominal 100 A, amb bloc diferencial instantani, sensibilitat 30 mA, classe B, resistència al corrent d'impuls d'ona 8/20 µs (Iimp) 3 kA, Siquence 5SU1374-7AK81 "SIEMENS", muntatge sobre carril DIN. Totalment muntat, connexionat i provat.
Inclou: Muntatge i connexionat de l'element.
Criteri d'amidament de projecte: Nombre d'unitats previstes, segons documentació gràfica de Projecte.
Criteri de mesura d'obra: Es mesurarà el nombre d'unitats realment executades segons especificacions de Projecte.

| Codi | Ut | Descripció | Rendiment | Preu | Import |
|---|---|---|---|---|---|
| mt35sie036aa | U | Interruptor combinat magnetotèrmic-diferencial, poder de tall 10 kA, corba C, tetrapolar (4P), intensitat nominal 100 A, amb bloc diferencial instantani, sensibilitat 30 mA, classe B, resistència al corrent d'impuls d'ona 8/20 µs (Iimp) 3 kA, Siquence 5SU1374-7AK81 "SIEMENS", muntatge sobre carril DIN, segons UNE-EN 61009-1. (material) | 1 | 5504.8 | 5504.800 |
| mo003 | h | Oficial 1ª electricista. (mà d'obra) | 0.42 | 29.34 | 12.323 |
| % | % | Costos directes complementaris | 2 % | 5517.123 | 110.342 |
|  |  | Costos directes |  |  | 5627.465 |

## Recursos

**mt35sie036aa** U Interruptor combinat magnetotèrmic-diferencial
Dades tècniques: Cost energètic 194.162 MJ; Emissió de CO2 10.246 kg
Residus:
- embalatge: re150101 Envasos de paper i cartró. (component de residu); rendiment 0.038 kg; Codi LER 15 01 01; Massa de l'element 1 kg; Volum 0.001333 m3
